# Actuador electrotérmico, referencia 70306 00 02 de Genebre. M30x1,5. 220v - De Genebre

- Propiedad del archivo: CONSTRUNARIO
- Formato: FIEBDC-3/2012
- Programa: Construnario Versión 3.51
- Fecha de los precios: 02/05/2022
- Divisa: EUR

**GEN703060002** u Actuador electrotérmico, referencia 70306 00 02 de Genebre. M30x1,5. 220v - De Genebre
Precio: 30.09
Alimentación: 24V / 220-240V (±10%) 50-60 Hz. P=1,2W. Construcción en polímero ignífugo, cable de 2 hilos, funda de PVC. Posición de la vàlvula n/c. Clase de protección IP54. Temperatura ambiente máx. de trabajo 60ºC. Temperatura máx. del fulido 100ºC. Presión máx. de trabajo 10 bar. Código EAN: 8428381142898
