# 70587 Válvula manual escuadra para tubo cobre 3/8" - De Genebre

- Propiedad del archivo: CONSTRUNARIO
- Formato: FIEBDC-3/2012
- Programa: Construnario Versión 3.51
- Fecha de los precios: 02/05/2022
- Divisa: EUR

**GEN70587 03 00** u 70587 Válvula manual escuadra para tubo cobre 3/8" - De Genebre
Precio: 7.32
Válvula manual escuadra para tubo de cobre, pex o multicapa. Construcción en latón niquelado s/une-en 12164-12165. Juntas de cierre en elastómero. Volante en abs antirrobo. Conexión a tubería de cobre y plástico mediante racor de compresión*(ver enlaces no incluidos). Rosca macho w24,5x 19h/1". Conexión al emisor rosca macho iso 228/1 con junta ptfe para montaje directo. Temp. Máx. Trabajo 110ºc. Presión máx. Trabajo 10 bar. 3/8". Código EAN: 8428381173663
