# 70590 Cabezal termostático m 30x1.5 - De Genebre

- Propiedad del archivo: CONSTRUNARIO
- Formato: FIEBDC-3/2012
- Programa: Construnario Versión 3.51
- Fecha de los precios: 02/05/2022
- Divisa: EUR

**GEN70590 00 00** u 70590 Cabezal termostático m 30x1.5 - De Genebre
Precio: 17.99
Cabezal termostático. Uso para válvulas termostatizables. Construcción en plástico técnico abs ignífugo. Rango de temperaturas de 6ºc a 28ºc. Con dispositivo anti hielo. Sensor líquido de expansión por calor. Conexión rosca m30x1,5. Presión máx. De trabajo 10bar. Temp. Máx. De trabajo 50ºc. Dimensiones 81x48. Código EAN: 8428381171867
