# Colector de polimero, referencia 71411 06 04 de Genebre. Salidas: 4+4 - De Genebre

- Propiedad del archivo: CONSTRUNARIO
- Formato: FIEBDC-3/2012
- Programa: Construnario Versión 3.51
- Fecha de los precios: 02/05/2022
- Divisa: EUR

**GEN71411 06 04** u Colector de polimero, referencia 71411 06 04 de Genebre. Salidas: 4+4 - De Genebre
Precio: 332.89
PN 8. Cuerpo de polimero Pa66 + 30% FV. Valvulas termostatizables y conexiones de latón según UNE-EN 12165. Juntas de EPDM. Extremos roscados rosca gas (BSP) ISO 228/1. Conexión en linea hembra G1", derivaciones laterales rosca macho G3/4" euroconus. Numero de vias; 3 a 14. Mandos y tapas de polimero. Presión maxima de trabajo 8 bar. Temperatura máx. 80ºC. Código EAN: 8434055019205
