# 8010 Manómetro INOX baja presión cápsula DIAM 100 0-250mbar - De Genebre

- Propiedad del archivo: CONSTRUNARIO
- Formato: FIEBDC-3/2012
- Programa: Construnario Versión 3.51
- Fecha de los precios: 02/05/2022
- Divisa: EUR

**GEN8010 250** u 8010 Manómetro INOX baja presión cápsula DIAM 100 0-250mbar - De Genebre
Precio: 381.81
Manómetro baja presión (ventómetro). D=100 acero inoxidable 304, aro: bayoneta. Aguja: micrométrica. Doble escala: psi/bar. Entrada inferior 1/2". Clase: 1,0. Visor cristal laminado. 0-250 mbar. Código EAN: 8428381250012
