# 8011 Vacuómetro INOX D100 -1/+0 - De Genebre

- Propiedad del archivo: CONSTRUNARIO
- Formato: FIEBDC-3/2012
- Programa: Construnario Versión 3.51
- Fecha de los precios: 02/05/2022
- Divisa: EUR

**GEN8011 101** u 8011 Vacuómetro INOX D100 -1/+0 - De Genebre
Precio: 83.54
Manómetro (vacuómetro) d=100 acero inoxidable 304, aro: bayoneta. Aguja: micrométrica. Doble escala: psi/bar. Entrada inferior 1/2". Clase: 1,0. Visor cristal laminado. -1/+0. Código EAN: 8428381248484
