# 8012 Manómetro D100 INOX 0+600 BAR - De Genebre

- Propiedad del archivo: CONSTRUNARIO
- Formato: FIEBDC-3/2012
- Programa: Construnario Versión 3.51
- Fecha de los precios: 02/05/2022
- Divisa: EUR

**GEN8012 600** u 8012 Manómetro D100 INOX 0+600 BAR - De Genebre
Precio: 77.17
Manómetro d=100 acero inoxidable 304, aro bayoneta. Aguja: micrométrica. Doble escala: psi/bar. Entrada inferior 1/2". Clase: 1,0. Visor cristal laminado. 0+600 bar. Código EAN: 8428381250128
