# 8029 Separador térmico tipo lira INOX 1/2" - De Genebre

- Propiedad del archivo: CONSTRUNARIO
- Formato: FIEBDC-3/2012
- Programa: Construnario Versión 3.51
- Fecha de los precios: 02/05/2022
- Divisa: EUR

**GEN8029 04** u 8029 Separador térmico tipo lira INOX 1/2" - De Genebre
Precio: 58.98
Separador térmico tipo lira material acero inoxidable. Empalme macho-hembra. 1/2". Código EAN: 8428381248972
