# 8033 Termómetro bimetálico 63mm inferior L:50mm 0+60ºC - De Genebre

- Propiedad del archivo: CONSTRUNARIO
- Formato: FIEBDC-3/2012
- Programa: Construnario Versión 3.51
- Fecha de los precios: 02/05/2022
- Divisa: EUR

**GEN8033 120** u 8033 Termómetro bimetálico 63mm inferior L:50mm 0+60ºC - De Genebre
Precio: 17.17
Termómetros bimetálicos 63mm (inferior) material de la vaina: latón. Dimensiones de la caja: 63mm. Material: acero cincado y plateado. Visor: acrílico. Diámetro de la vaina: 8 mm. Longitud bulbo (L): 50 mm. Escala: doble escala ºC & ºF. Precisión: ±2.5%. Rosca 1/2"g. 0+60ºC. Código EAN: 8428381249382
