# 8034 Termómetro bimetálico 63mm posterior L:100mm 0+120ºC - De Genebre

- Propiedad del archivo: CONSTRUNARIO
- Formato: FIEBDC-3/2012
- Programa: Construnario Versión 3.51
- Fecha de los precios: 02/05/2022
- Divisa: EUR

**GEN8034 206** u 8034 Termómetro bimetálico 63mm posterior L:100mm 0+120ºC - De Genebre
Precio: 12.89
Termómetros bimetálicos 63mm (posterior) material de la vaina: latón. Dimensiones de la caja: 63mm. Material: acero cincado y plateado. Visor: acrílico. Diámetro de la vaina: 8 mm. Longitud vaina (L): 100 mm. Escala: doble escala ºC & ºF. Precisión: ±2.5%. Rosca 1/2"g. 0+120ºC. Código EAN: 8428381249399
