# 8036 Termómetro bimetálico INOX 100mm posterior L:100mm -30+50 - De Genebre

- Propiedad del archivo: CONSTRUNARIO
- Formato: FIEBDC-3/2012
- Programa: Construnario Versión 3.51
- Fecha de los precios: 02/05/2022
- Divisa: EUR

**GEN8036 100** u 8036 Termómetro bimetálico INOX 100mm posterior L:100mm -30+50 - De Genebre
Precio: 45.22
Termómetro bimetálico inoxidable 100 mm posterior. Dimensiones caja: 100 mm. Material: aisi 304. Aro: aisi 304, bayoneta. Visor: cristal. Material vaina: aisi 316. Diámetro vaina: 8mm. Longitud vaina (L):100 mm. Precisión ±1,6%. Conexión posterior, doble escala ºC & ºF. Rosca 1/2"g. -30+50ºC. Código EAN: 8428381248538
