# 8037 Termómetro bimetálico INOX 100mm inferior L:100mm 0+60 - De Genebre

- Propiedad del archivo: CONSTRUNARIO
- Formato: FIEBDC-3/2012
- Programa: Construnario Versión 3.51
- Fecha de los precios: 02/05/2022
- Divisa: EUR

**GEN8037 160** u 8037 Termómetro bimetálico INOX 100mm inferior L:100mm 0+60 - De Genebre
Precio: 71.18
Termómetro bimetálico inoxidable 100mm inferior. Dimensiones caja: 100mm. Material: aisi 304. Aro: aisi 304, bayoneta. Visor: cristal material vaina: aisi 316. Diámetro vaina: 8mm. Longitud vaina (L):100mm. Precisión ±1,6%. Conexión inferior, doble escala ºC & ºF. Rosca 1/2"g. 0+60ºC. Código EAN: 8428381249528
