# 8039 Termómetro bimetálico INOX Conexión orientable -30+50 - De Genebre

- Propiedad del archivo: CONSTRUNARIO
- Formato: FIEBDC-3/2012
- Programa: Construnario Versión 3.51
- Fecha de los precios: 02/05/2022
- Divisa: EUR

**GEN8039 100** u 8039 Termómetro bimetálico INOX Conexión orientable -30+50 - De Genebre
Precio: 82.84
Termómetro bimetálico inoxidable 100mm conexión orientable. Dimensiones caja: 100mm. Material caja: acero inoxidable. Precisión 1.6. Diseño vaina con rosca. Conexión 1/2". Presión máx. 25bar. Visor de cristal. -30+60ºC. Código EAN: 8428381262206
