# 8045 Termómetro de capilla salida inferior L: 50mm 0+60 - De Genebre

- Propiedad del archivo: CONSTRUNARIO
- Formato: FIEBDC-3/2012
- Programa: Construnario Versión 3.51
- Fecha de los precios: 02/05/2022
- Divisa: EUR

**GEN8045 120** u 8045 Termómetro de capilla salida inferior L: 50mm 0+60 - De Genebre
Precio: 40.49
Termómetro de capilla. Salida inferior, vaina latón. Longitud=50 mm. 0+600ºC. Código EAN: 8428381248316
