# 8046 Termómetro de capilla salida inferior L: 100mm 0+60 - De Genebre

- Propiedad del archivo: CONSTRUNARIO
- Formato: FIEBDC-3/2012
- Programa: Construnario Versión 3.51
- Fecha de los precios: 02/05/2022
- Divisa: EUR

**GEN8046 120** u 8046 Termómetro de capilla salida inferior L: 100mm 0+60 - De Genebre
Precio: 54.01
Termómetro de capilla. Salida inferior, vaina latón. Longitud=100 mm. 0+60ºC. Código EAN: 8428381248385
