# GENEBRE 8047 Termómetro capilla salida angular vaina latón 90º L:50mm -40+40 - De Genebre

- Propiedad del archivo: CONSTRUNARIO
- Formato: FIEBDC-3/2012
- Programa: Construnario Versión 3.51
- Fecha de los precios: 02/05/2022
- Divisa: EUR

**GEN8047 060** u GENEBRE 8047 Termómetro capilla salida angular vaina latón 90º L:50mm -40+40 - De Genebre
Precio: 42.97
TERMÓMETRO DE CAPILLA. SALIDA ANGULAR 90º, VAINA LATÓN. LONGITUD=50 MM. -40+40ºC DE GENEBRE 8047 Código EAN: 8428381248408
