# 8055 Sonda PT100 Rosca 1/2" Ø6mm 100mm - De Genebre

- Propiedad del archivo: CONSTRUNARIO
- Formato: FIEBDC-3/2012
- Programa: Construnario Versión 3.51
- Fecha de los precios: 02/05/2022
- Divisa: EUR

**GEN8055 100** u 8055 Sonda PT100 Rosca 1/2" Ø6mm 100mm - De Genebre
Precio: 79.66
SONDA PT100. ROSCA=1/2" DIAMETRO= 6MM. ELEMENTO EXTRAIBLE PREPARADA PARA CONVERTIDOR EN CABEZAL. CABEZAL DIN BR ROSCADO. 100MM. DE GENEBRE 8055 Código EAN: 8428381248613
