# 8056 Sonda PT100 Rosca 1/2" Ø6mm 250mm - De Genebre

- Propiedad del archivo: CONSTRUNARIO
- Formato: FIEBDC-3/2012
- Programa: Construnario Versión 3.51
- Fecha de los precios: 02/05/2022
- Divisa: EUR

**GEN8056 250** u 8056 Sonda PT100 Rosca 1/2" Ø6mm 250mm - De Genebre
Precio: 87.49
Sonda PT100. Rosca=1/2" diámetro= 6mm. Elemento extraíble preparada para convertidor en cabezal. Cabezal din br roscado. 250mm. Código EAN: 8428381248712
