# 8057 Sonda PT100 Rosca 1/2" Ø6mm 400mm - De Genebre

- Propiedad del archivo: CONSTRUNARIO
- Formato: FIEBDC-3/2012
- Programa: Construnario Versión 3.51
- Fecha de los precios: 02/05/2022
- Divisa: EUR

**GEN8057 400** u 8057 Sonda PT100 Rosca 1/2" Ø6mm 400mm - De Genebre
Precio: 101.11
Sonda PT100. Rosca=1/2" diámetro= 6mm. Elemento extraíble preparada para convertidor en cabezal. Cabezal din br roscado. 400mm. Código EAN: 8428381251811
