# 8058 Sonda PT100 Doble Rosca 1/2" Ø6mm 100mm - De Genebre

- Propiedad del archivo: CONSTRUNARIO
- Formato: FIEBDC-3/2012
- Programa: Construnario Versión 3.51
- Fecha de los precios: 02/05/2022
- Divisa: EUR

**GEN8058 100** u 8058 Sonda PT100 Doble Rosca 1/2" Ø6mm 100mm - De Genebre
Precio: 117.71
Sonda PT100. Doble r=1/2" diámetro= 6mm. Elemento extraíble. Cabezal din br roscado. 100mm. Código EAN: 8428381251859
