# 8065 Relé estado sólido 60A - De Genebre

- Propiedad del archivo: CONSTRUNARIO
- Formato: FIEBDC-3/2012
- Programa: Construnario Versión 3.51
- Fecha de los precios: 02/05/2022
- Divisa: EUR

**GEN8065 60** u 8065 Relé estado sólido 60A - De Genebre
Precio: 44.32
Relé estado sólido. Voltaje: 230 VAC. Rango de frecuencia: 50/60hz. Temperatura de trabajo -30ºC + 75ºC. 60A. Código EAN: 8428381251682
