# 8067 Relé estado sólido con disipador 40A - De Genebre

- Propiedad del archivo: CONSTRUNARIO
- Formato: FIEBDC-3/2012
- Programa: Construnario Versión 3.51
- Fecha de los precios: 02/05/2022
- Divisa: EUR

**GEN8067 40** u 8067 Relé estado sólido con disipador 40A - De Genebre
Precio: 54.54
Relé estado sólido. Voltaje: 480vac. Activación paso por cero. Control voltaje 5~32vdc. Rango de frecuencia: 50/60hz. Temperatura de trabajo -30ºc + 75ºc. Montaje rail din con disipador. 40A. Código EAN: 8428381251774
