# 8069 Indicador entrada programable 2 reles alarma 72x36mm - De Genebre

- Propiedad del archivo: CONSTRUNARIO
- Formato: FIEBDC-3/2012
- Programa: Construnario Versión 3.51
- Fecha de los precios: 02/05/2022
- Divisa: EUR

**GEN8069 00** u 8069 Indicador entrada programable 2 reles alarma 72x36mm - De Genebre
Precio: 65.36
Indicador entrada programable, con 2 relés alarma. 72x36mm. J, K, PT100, 4-20MA. Código EAN: 8428381248651
