# 8080 Transmisor de presión INOX 0+100bar - De Genebre

- Propiedad del archivo: CONSTRUNARIO
- Formato: FIEBDC-3/2012
- Programa: Construnario Versión 3.51
- Fecha de los precios: 02/05/2022
- Divisa: EUR

**GEN8080 100** u 8080 Transmisor de presión INOX 0+100bar - De Genebre
Precio: 184.07
Transmisor de presión inox. Rosca 1/2". Alimentación: 12-36 VDC. Precisión: 0,5%fs. Conexión eléctrica: din 43650a (electroválvula 4 polos). Protección: IP65. Libre de aceite. -0+100bar. Código EAN: 8428381249115
