# 8085L Transmisor de nivel hidrostático 2bar 30m cable - De Genebre

- Propiedad del archivo: CONSTRUNARIO
- Formato: FIEBDC-3/2012
- Programa: Construnario Versión 3.51
- Fecha de los precios: 02/05/2022
- Divisa: EUR

**GEN8085L 003** u 8085L Transmisor de nivel hidrostático 2bar 30m cable - De Genebre
Precio: 531.21
Transmisor de nivel hidrostático. 1bar 30 m. de cable. Código EAN: 8428381253716
