# 8090 Convertidor PT100 - De Genebre

- Propiedad del archivo: CONSTRUNARIO
- Formato: FIEBDC-3/2012
- Programa: Construnario Versión 3.51
- Fecha de los precios: 02/05/2022
- Divisa: EUR

**GEN8090 00** u 8090 Convertidor PT100 - De Genebre
Precio: 115.91
Convertidor de señal para cabezal din. Escala y tipo de entrada completamente programable por pc (pt100 o termopar). Salida 4-20 ma. Código EAN: 8428381248736
