# 8095 Convertidor TERMOPAR P/8090 - De Genebre

- Propiedad del archivo: CONSTRUNARIO
- Formato: FIEBDC-3/2012
- Programa: Construnario Versión 3.51
- Fecha de los precios: 02/05/2022
- Divisa: EUR

**GEN8095 00** u 8095 Convertidor TERMOPAR P/8090 - De Genebre
Precio: 141.81
Convertidor TERMOPAR P/8090. Código EAN: 8428381251200
