# Manifold para instrumentación, referencia 8112N 04 05 de Genebre. 5 válvulas - De Genebre

- Propiedad del archivo: CONSTRUNARIO
- Formato: FIEBDC-3/2012
- Programa: Construnario Versión 3.51
- Fecha de los precios: 28/04/2022
- Divisa: EUR

**GEN8112N 04 05** u Manifold para instrumentación, referencia 8112N 04 05 de Genebre. 5 válvulas - De Genebre
Precio: 439.22
Construcción: Acero inox. 316. Rosca entrada / salida NPT. Empaquetadura PTFE. Presión máxima de trabajo 410 bar. Temperatura de trabajo -54ºC a 250 ºC. Código EAN: 8428381286882
