# Manifold para instrumentación, referencia 8114N 04 02 de Genebre. 2 válvulas. Montaje directo - De Genebre

- Propiedad del archivo: CONSTRUNARIO
- Formato: FIEBDC-3/2012
- Programa: Construnario Versión 3.51
- Fecha de los precios: 28/04/2022
- Divisa: EUR

**GEN8114N0402** u Manifold para instrumentación, referencia 8114N 04 02 de Genebre. 2 válvulas. Montaje directo - De Genebre
Precio: 169.74
Construcción: Acero inox. 316. Rosca entrada / salida NPT. Empaquetadura PTFE. Presión máxima de trabajo 410 bar. Temperatura de trabajo -54ºC a 250 ºC. Código EAN: 8428381286905
