# 8165 Transmisor humedad/temperatura montaje canal - De Genebre

- Propiedad del archivo: CONSTRUNARIO
- Formato: FIEBDC-3/2012
- Programa: Construnario Versión 3.51
- Fecha de los precios: 02/05/2022
- Divisa: EUR

**GEN8165 070** u 8165 Transmisor humedad/temperatura montaje canal - De Genebre
Precio: 498.49
Transmisor de humedad/temperatura. Montaje canal. Escala:-30+70ºc. Salidas: 2x 4-20ma. Alimentación 12 - 24VDC. Código EAN: 8428381253792
