# Transmisor de presión inox, referencia 8180 010 de Genebre. 0 +10 bar - De Genebre

- Propiedad del archivo: CONSTRUNARIO
- Formato: FIEBDC-3/2012
- Programa: Construnario Versión 3.51
- Fecha de los precios: 02/05/2022
- Divisa: EUR

**GEN8180 010** u Transmisor de presión inox, referencia 8180 010 de Genebre. 0 +10 bar - De Genebre
Precio: 286.06
Rosca 1/2”. Salida: 4-20mA. Alimentación:10-30 VDC. Precisión: 0,5%fs. Conexión eléctrica: DIN 43650A (electroval.4 polos). Protección: IP65. Libre de aceite. ATEX: Ex i a II CT6. Código EAN: 8428381259534
