# Unión Tubo - Tubo (mm) 10x10, referencia 8401D 010 010 de Genebre - De Genebre

- Propiedad del archivo: CONSTRUNARIO
- Formato: FIEBDC-3/2012
- Programa: Construnario Versión 3.51
- Fecha de los precios: 28/04/2022
- Divisa: EUR

**GEN8401D 010 010** u Unión Tubo - Tubo (mm) 10x10, referencia 8401D 010 010 de Genebre - De Genebre
Precio: 30.58
Material AISI 316. Presión máx. de trabajo: 315 bar. Código EAN: 8428381290438
