# Codo Tubo - Tubo (pulgada) 1/4''x1/4'', referencia 8402 02 02 de Genebre. - De Genebre

- Propiedad del archivo: CONSTRUNARIO
- Formato: FIEBDC-3/2012
- Programa: Construnario Versión 3.51
- Fecha de los precios: 28/04/2022
- Divisa: EUR

**GEN8402 02 02** u Codo Tubo - Tubo (pulgada) 1/4''x1/4'', referencia 8402 02 02 de Genebre. - De Genebre
Precio: 26.72
Material AISI 316. Presión máx. de trabajo: 315 bar. Código EAN: 8428381290186
