# Codo Tubo - Tubo (mm) 8x8, referencia 8402D 08 08 de Genebre. - De Genebre

- Propiedad del archivo: CONSTRUNARIO
- Formato: FIEBDC-3/2012
- Programa: Construnario Versión 3.51
- Fecha de los precios: 28/04/2022
- Divisa: EUR

**GEN8402D 008 008** u Codo Tubo - Tubo (mm) 8x8, referencia 8402D 08 08 de Genebre. - De Genebre
Precio: 31.46
Material AISI 316. Presión máx. de trabajo: 315 bar. Código EAN: 8428381290490
