# Codo Tubo - Tubo (mm) 12x12, referencia 8402D 12 12 de Genebre. - De Genebre

- Propiedad del archivo: CONSTRUNARIO
- Formato: FIEBDC-3/2012
- Programa: Construnario Versión 3.51
- Fecha de los precios: 28/04/2022
- Divisa: EUR

**GEN8402D 012 012** u Codo Tubo - Tubo (mm) 12x12, referencia 8402D 12 12 de Genebre. - De Genebre
Precio: 53.35
Material AISI 316. Presión máx. de trabajo: 315 bar. Código EAN: 8428381290506
