# 8404 Conector rosca H (BSPP) 1/2" x 1/4" - De Genebre

- Propiedad del archivo: CONSTRUNARIO
- Formato: FIEBDC-3/2012
- Programa: Construnario Versión 3.51
- Fecha de los precios: 28/04/2022
- Divisa: EUR

**GEN84040402** u 8404 Conector rosca H (BSPP) 1/2" x 1/4" - De Genebre
Precio: 29.47
Material AISI 316. Rosca: ISO 7-R-Rp/NPT ASME B 1.20.1. Presión máx. de trabajo. 315bar. Código EAN: 8428381290605
