# Conector rosca hembra (NPT), referencia 8404N 04 04 de Genebre. 1/2''x1/2'' - De Genebre

- Propiedad del archivo: CONSTRUNARIO
- Formato: FIEBDC-3/2012
- Programa: Construnario Versión 3.51
- Fecha de los precios: 28/04/2022
- Divisa: EUR

**GEN8404N 04 04** u Conector rosca hembra (NPT), referencia 8404N 04 04 de Genebre. 1/2''x1/2'' - De Genebre
Precio: 37.65
Material AISI 316. Rosca: NPT ASME B 1.20.1. Presión máx. de trabajo: 315 bar. Código EAN: 8428381290674
