# Conector rosca M (BSPT) - tubo (MM) 3/8''x6, referencia 8405D 03 006 de Genebre - De Genebre

- Propiedad del archivo: CONSTRUNARIO
- Formato: FIEBDC-3/2012
- Programa: Construnario Versión 3.51
- Fecha de los precios: 28/04/2022
- Divisa: EUR

**GEN8405D 03 006** u Conector rosca M (BSPT) - tubo (MM) 3/8''x6, referencia 8405D 03 006 de Genebre - De Genebre
Precio: 15.91
Material AISI 316. Rosca: ISO 7-1 R Presión máx. de trabajo: 315 bar. Código EAN: 8428381291534
