# Codo Rosca M (NPT) - Tubo (mm), referencia 8406ND 03 008 de Genebre. 3/8''x8 - De Genebre

- Propiedad del archivo: CONSTRUNARIO
- Formato: FIEBDC-3/2012
- Programa: Construnario Versión 3.51
- Fecha de los precios: 28/04/2022
- Divisa: EUR

**GEN8406ND 03 008** u Codo Rosca M (NPT) - Tubo (mm), referencia 8406ND 03 008 de Genebre. 3/8''x8 - De Genebre
Precio: 27.39
Material AISI 316. Rosca: NPT ASME B 1.20.1. Presión máx. de trabajo: 315 bar. Código EAN: 8428381291848
