# Brazo pared 35 cm Serie Tau - De Genebre

- Propiedad del archivo: CONSTRUNARIO
- Formato: FIEBDC-3/2012
- Programa: Construnario Versión 3.51
- Fecha de los precios: 02/05/2022
- Divisa: EUR

**GENB65113 18** u Brazo pared 35 cm Serie Tau - De Genebre
Precio: 42.24
Brazo pared 35 cm Serie Tau. Código EAN: 8428381253020
