# Recambios CA1050 Cartucho temporizado - De Genebre

- Propiedad del archivo: CONSTRUNARIO
- Formato: FIEBDC-3/2012
- Programa: Construnario Versión 3.51
- Fecha de los precios: 02/05/2022
- Divisa: EUR

**GENCA1050** u Recambios CA1050 Cartucho temporizado - De Genebre
Precio: 52.03
CA1050 Cartucho temporizado. Código EAN: 8428381229667
