# Recambios CA1161 Cartucho temporizado - De Genebre

- Propiedad del archivo: CONSTRUNARIO
- Formato: FIEBDC-3/2012
- Programa: Construnario Versión 3.51
- Fecha de los precios: 02/05/2022
- Divisa: EUR

**GENCA1161** u Recambios CA1161 Cartucho temporizado - De Genebre
Precio: 29.32
Cartucho temporizado. Código EAN: 8428381274254
