# Columna Monomando Serie Tau 2 extensible con kit - De Genebre

- Propiedad del archivo: CONSTRUNARIO
- Formato: FIEBDC-3/2012
- Programa: Construnario Versión 3.51
- Fecha de los precios: 02/05/2022
- Divisa: EUR

**GENCM65110 29** u Columna Monomando Serie Tau 2 extensible con kit - De Genebre
Precio: 566.24
Columna Monomando Serie Tau 2 extensible con kit. Código EAN: 8428381252887
