# Columna termostática, referencia CT67110 26 de la serie Kenjo de Genebre. Extensible, con kit - De Genebre

- Propiedad del archivo: CONSTRUNARIO
- Formato: FIEBDC-3/2012
- Programa: Construnario Versión 3.51
- Fecha de los precios: 02/05/2022
- Divisa: EUR

**GENCT67110 26** u Columna termostática, referencia CT67110 26 de la serie Kenjo de Genebre. Extensible, con kit - De Genebre
Precio: 848.44
Columna termostática Serie Kenjo extensible con kit. Código EAN: 8428381252801
