# Cuerpo monomando mezclador para columna prelavado, referencia CU1705 de Genebre - De Genebre

- Propiedad del archivo: CONSTRUNARIO
- Formato: FIEBDC-3/2012
- Programa: Construnario Versión 3.51
- Fecha de los precios: 02/05/2022
- Divisa: EUR

**GENCU1705** u Cuerpo monomando mezclador para columna prelavado, referencia CU1705 de Genebre - De Genebre
Precio: 156.10
Grifo de encimera mezclador monomando de cocina profesional para ser usado con caño o columna. Cuerpo en latón CC754S y base en latón CW617N, cromados según EN 248. Dotado de cartucho cerámico mezclador D40, conexiones flexibles y válvulas antirretorno. Incluye todos los elementos de fijación. Código EAN: 8428381270560
