# Cuerpo grifo vertical para columna prelavado, referencia CU1713 de Genebre - De Genebre

- Propiedad del archivo: CONSTRUNARIO
- Formato: FIEBDC-3/2012
- Programa: Construnario Versión 3.51
- Fecha de los precios: 02/05/2022
- Divisa: EUR

**GENCU1713** u Cuerpo grifo vertical para columna prelavado, referencia CU1713 de Genebre - De Genebre
Precio: 56.93
Cuerpo grifo vertical para columna con caño alto Código EAN: 8428381270577
