# Cuerpo monobloc mezclador para columna prelavado, referencia CU1714 de Genebre - De Genebre

- Propiedad del archivo: CONSTRUNARIO
- Formato: FIEBDC-3/2012
- Programa: Construnario Versión 3.51
- Fecha de los precios: 02/05/2022
- Divisa: EUR

**GENCU1714** u Cuerpo monobloc mezclador para columna prelavado, referencia CU1714 de Genebre - De Genebre
Precio: 124.27
Grifo de encimera mezclador monobloc de cocina profesional para ser usado con caño o columna. Grifo en latón CC754S cromado según EN 248. Cuerpo CC7545 y base CW6T7N. Dotado de cartucho cerámico mezclador D40, conexiones flexibles y válvulas antirretorno. Incluye todos los elementos de fijación. Código EAN: 8428381270546
