# CU1724 Cuerpo monomando mural 15 cm para columna pre-lavado - De Genebre

- Propiedad del archivo: CONSTRUNARIO
- Formato: FIEBDC-3/2012
- Programa: Construnario Versión 3.51
- Fecha de los precios: 02/05/2022
- Divisa: EUR

**GENCU1724** u CU1724 Cuerpo monomando mural 15 cm para columna pre-lavado - De Genebre
Precio: 152.43
GENEBRE CU1724 Cuerpo monomando mural 15 cm para columna pre-lavado Código EAN: 8428381270591
