# Mango de ducha Tau 5 jets (caja) - De Genebre

- Propiedad del archivo: CONSTRUNARIO
- Formato: FIEBDC-3/2012
- Programa: Construnario Versión 3.51
- Fecha de los precios: 02/05/2022
- Divisa: EUR

**GENDXT5 45** u Mango de ducha Tau 5 jets (caja) - De Genebre
Precio: 24.72
Mango de ducha Tau 5 jets (caja). Código EAN: 8428381253150
