# Monomando fregadero referencia FRK63401 de la serie Kenjo de Genebre. Cartucho 25 - De Genebre

- Propiedad del archivo: CONSTRUNARIO
- Formato: FIEBDC-3/2012
- Programa: Construnario Versión 3.51
- Fecha de los precios: 02/05/2022
- Divisa: EUR

**GENFRK63401** u Monomando fregadero referencia FRK63401 de la serie Kenjo de Genebre. Cartucho 25 - De Genebre
Precio: 183.03
Monomando Serie Kenjo fregadera cartucho 25. Código EAN: 8428381270508
